# HEGLER PLASTIK GMBH - Heglerstraße 8 - D-97714 Oerlenbach GaebWriter V
Leistungsbeschreibung (GAEB 90, DA81)
Projektbezeichnung: HEGLER PLASTIK GMBH - Heglerstraße 8 - D-97714 Oerlenbach  GaebWriter V
Währung: EUR

## Tel. +49 (0) 9725 66-0 Fax +49 (0) 97
Datum: 16.03.06

### 1 Rohrversickerung SIROBAU-Rw - nach DWA- A 138

*Hinweis*
Die folgenden Ausschreibungspositionen sind
entsprechend den baulichen Anforderungen mit weiteren
Leistungsbeschreibungen zu ergänzen.
(z. B. Grabenbau, Wasserhaltung, Verbauanlagen usw.)

Der vorgeschlagene Eingabeparameter (z. B. Nennweite)
ist am Platzhalter in den Positionstext einzugeben.
Die Auswahlparameter sind zu löschen.
Sonderteile auf Anfrage.

HEGLER PLASTIK GMBH
Tel.: 09725/66-0
Fax:  09725/66-115
E-mail: vertrieb@hegler.de
Internet: www.hegler.de

**1.01 Sickerrohr-TP aus PE-HD**
Sickerrohr aus PE-HD nach DIN 4262-1 Rohrtyp R2
innendurchmesserbezogen, gütegesichert
und fremdüberwacht, in Rohrlängen von 6 m mit
Verbindungsmuffe liefern und fachgerecht in Kies
der Körnung z. B. 8/16 mm einbauen. Schlitzbild TP,
Schlitzbreite > 1,2 mm, Wassereintrittsfläche
mind. 180 cm²/m. Die Montage der zusätzlich
erforderlichen Muffen und das Herstellen von
Passlängen sind in den Einheitspreis einzurechnen.
Nennweite: DN .....

System: SIROBAU-Rw - HEGLER PLASTIK GMBH
oder gleichwertig

Auswahl-Nennweiten:
DN 150 (ID)
DN 200 (ID)
DN 250 (ID)
DN 300 (ID)
DN 400 (ID)
DN 500 (ID)
DN 600 (ID)
Einheit: m

**1.02 Verbindungsmuffe**
Verbindungsmuffe liefern und einbauen.
Nennweite DN .....

System: SIROBAU-Rw - HEGLER PLASTIK GMBH
oder gleichwertig

Auswahl-Nennweiten:
DN 150 (ID)
DN 200 (ID)
DN 250 (ID)
DN 300 (ID)
DN 400 (ID)
DN 500 (ID)
DN 600 (ID)
Einheit: St

**1.03 Profildichtring**
Profildichtring liefern und einbauen.
Nennweite DN .....

System: SIROBAU-Rw - HEGLER PLASTIK GMBH
oder gleichwertig

Auswahl-Nennweiten:
DN 150 (ID)
DN 200 (ID)
DN 250 (ID)
DN 300 (ID)
DN 400 (ID)
DN 500 (ID)
DN 600 (ID)
Einheit: St

**1.04 Schachtanschluss**
Schachtanschluss für Betonschacht liefern und einbauen.
Nennweite: DN .....

System: SIROBAU-Rw - HEGLER PLASTIK GMBH
oder gleichwertig

Auswahl-Nennweiten:
DN 150 (ID)
DN 200 (ID)
DN 250 (ID)
DN 300 (ID)
DN 400 (ID)
DN 500 (ID)
DN 600 (ID)
Einheit: St

**1.05 Bogen 15°**
Bogen 15° liefern und einbauen.
Nennweite DN .....

System: SIROBAU-Rw - HEGLER PLASTIK GMBH
oder gleichwertig

Auswahl-Nennweiten:
DN 150 (ID)
DN 200 (ID)
DN 250 (ID)
DN 300 (ID)
DN 400 (ID)
DN 500 (ID)
DN 600 (ID)
Einheit: St

**1.06 Bogen 30°**
Bogen 30° liefern und einbauen.
Nennweite DN .....

System: SIROBAU-Rw - HEGLER PLASTIK GMBH
oder gleichwertig

Auswahl-Nennweiten:
DN 150 (ID)
DN 200 (ID)
DN 250 (ID)
DN 300 (ID)
DN 400 (ID)
DN 500 (ID)
DN 600 (ID)
Einheit: St

**1.07 Bogen 45°**
Bogen 45° liefern und einbauen.
Nennweite DN .....

System: SIROBAU-Rw - HEGLER PLASTIK GMBH
oder gleichwertig

Auswahl-Nennweiten:
DN 150 (ID)
DN 200 (ID)
DN 250 (ID)
DN 300 (ID)
DN 400 (ID)
DN 500 (ID)
DN 600 (ID)
Einheit: St

**1.08 Bogen 90°**
Bogen 90° liefern und einbauen.
Nennweite DN .....

System: SIROBAU-Rw - HEGLER PLASTIK GMBH
oder gleichwertig

Auswahl-Nennweiten:
DN 150 (ID)
DN 200 (ID)
DN 250 (ID)
DN 300 (ID)
DN 400 (ID)
DN 500 (ID)
DN 600 (ID)
Einheit: St

**1.09 Endverschluss**
Endverschluss als provisorischen Baustellenverschluss
liefern und einbauen.
Nennweite: DN .....

System: SIROBAU-Rw - HEGLER PLASTIK GMBH
oder gleichwertig

Auswahl-Nennweiten:
DN 150 (ID)
DN 200 (ID)
DN 250 (ID)
DN 300 (ID)
DN 400 (ID)
DN 500 (ID)
DN 600 (ID)
Einheit: St

**1.10 Abzweig 90°**
Abzweig 90° liefern und einbauen.
Nennweite: DN .....

System: SIROBAU-Rw - HEGLER PLASTIK GMBH
oder gleichwertig

Auswahl-Nennweiten:
DN 150 (ID)
DN 200 (ID)
DN 250 (ID)
DN 300 (ID)
DN 400 (ID)
DN 500 (ID)
DN 600 (ID)
Einheit: St

**1.11 Abzweig 90° in DN 200 KG-Muffenende (DIN EN 1401)**
Abzweig 90° mit Zulauf in Muffenende KG-Rohr DN 200
nach DIN EN 1401 liefern und einbauen.
Nennweite: DN .....

System: SIROBAU-Rw - HEGLER PLASTIK GMBH
oder gleichwertig

Auswahl-Nennweiten:
DN 400 (ID)
DN 500 (ID)
DN 600 (ID)
Einheit: St

**1.12 Abzweig 90° auf DN 160 KG-Spitzende (DIN EN 1401)**
Abzweig 90° mit Zulauf auf Spitzende KG-Rohr DN 160
nach DIN EN 1401 liefern und einbauen.
Nennweite: DN .....

System: SIROBAU-Rw - HEGLER PLASTIK GMBH
oder gleichwertig

Auswahl-Nennweiten:
DN 200 (ID)
DN 250 (ID)
DN 300 (ID)
Einheit: St

**1.13 Abzweig 90° auf DN 150 HP-Kanalrohr**
Abzweig 90° mit Zulauf auf Spitzende HP-Kanalrohr DN
150 liefern und einbauen.
Nennweite: DN .....

System: SIROBAU-Rw - HEGLER PLASTIK GMBH
oder gleichwertig

Auswahl-Nennweiten:
DN 200 (ID)
DN 250 (ID)
DN 300 (ID)

**1.14 Übergangsstück in KG-Muffenende (DIN EN 1401)**
Übergangsstück von Sickerrohr SIROBAU-Rw in
Muffenende KG-Rohr nach DIN EN 1401 liefern und
einbauen.Nennweite: DN .....

System: SIROBAU-Rw - HEGLER PLASTIK GMBH
oder gleichwertig

Auswahl-Nennweiten:
DN 150 (ID)
DN 200 (ID)
DN 250 (ID)
DN 300 (ID)
DN 400 (ID)
DN 500 (ID)
DN 600 (ID)
Einheit: St

**1.15 Reduzierstück auf DN 200 KG-Spitzende (DIN EN 1401)**
Reduzierstück von Sickerleitung SIROBAU-Rw
auf Spitzende KG-Rohr DN 200 nach DIN EN 1401
liefern und einbauen.
Nennweite: DN .....

System: SIROBAU-Rw - HEGLER PLASTIK GMBH
oder gleichwertig

Auswahl-Nennweiten:
DN 200 (ID)
DN 300 (ID)
Einheit: St

**1.16 Kontroll- und Spülschacht DN 400 ohne Sandfang**
Kontroll- und Spülschacht DN 400 aus PE-HD ohne
Sandfang liefern und fachgerecht einbauen.
Kontroll- und Spülschacht in Verbundbauweise,
außen schwarz, innen grün, gütegesichert und
fremdüberwacht,Innendurchmesser 400 mm.
Ausführung:
Nennweite der Sickerleitung: DN .....
Anzahl der Rohranschlüsse: ...... (1/2/3/4)
Abgänge in .... Anordnung (90°/180°)

System: SIROBAU S 400 HEGLER PLASTIK GMBH
oder gleichwertig

Auswahl-Nennweiten:
DN 200 (ID)
DN 250 (ID)
DN 300 (ID)
Einheit: St

**1.17 Kontroll- und Spülschacht DN 400 mit Sandfang**
Kontroll- und Spülschacht DN 400 aus PE-HD mit
Sandfang liefern und fachgerecht einbauen.
Kontroll- und Spülschacht in Verbundbauweise,
außen schwarz, innen grün, gütegesichert und
fremdüberwacht,Innendurchmesser 400 mm.
Ausführung:
Nennweite der Sickerleitung: DN .....
Anzahl der Rohranschlüsse: ...... (1/2/3/4)
Abgänge in .... Anordnung (90°/180°)

System: SIROBAU S 400 HEGLER PLASTIK GMBH
oder gleichwertig

Auswahl-Nennweiten:
DN 200 (ID)
DN 250 (ID)
DN 300 (ID)
Einheit: St

**1.18 Systemschacht DN 400 mit Zulauf**
Systemschacht DN 400 aus PE-HD mit Sandfang
und drehbarem Oberteil mit Zulauf DN 200
liefern und fachgerecht einbauen.
Systemschacht in Verbundbauweise, außen schwarz, innen
grün, gütegesichert und fremdüberwacht,
Innendurchmesser 400 mm. Nennweite der Sickerleitung:
DN .....Anzahl der Rohranschlüsse: ...... (1/2/3/4)
Abgänge in .... Anordnung (90°/180°)

System: SIROBAU S 400 HEGLER PLASTIK GMBH
oder gleichwertig

Auswahl-Nennweiten:
DN 200 (ID)
DN 250 (ID)
DN 300 (ID)
Einheit: St

**1.19 Schachtverlängerung DN 400**
Schachtverlängerung mit angeformter Muffe aus PE-HD
in Verbundbauweise, gütegesichert und fremdüberwacht,
für Kontroll- und Spülschacht DN 400
liefern und einbauen.
Nutzlänge: 109 cm

System: SIROBAU S 400 HEGLER PLASTIK GMBH
oder gleichwertig
Einheit: St

**1.20 Schachtverlängerung DN 400 mit Zulauf**
Schachtverlängerung mit angeformter Muffe und Zulauf
DN 200 aus PE-HD in Verbundbauweise, gütegesichert und
fremdüberwacht, für Kontrollschacht DN 400
liefern und einbauen.
Nutzlänge: 109 cm

System: SIROBAU S 400 HEGLER PLASTIK GMBH
oder gleichwertig
Einheit: St

**1.21 Verbindungsmuffe DN 400**
Verbindungsmuffe DN 400 für Kontroll- und Spülschacht
liefern und einbauen.

System: SIROBAU S 400 HEGLER PLASTIK GMBH
oder gleichwertig
Einheit: St

**1.22 Profildichtring DN 400**
Profildichtring DN 400 für Kontroll- und Spülschacht
liefern und einbauen.

System: SIROBAU S 400 HEGLER PLASTIK GMBH
oder gleichwertig
Einheit: St

**1.23 Schachtabdeckung für Kontroll- und Spülschacht DN 400**
Schachtabdeckung aus Gusseisen nach DIN EN 124
für Kontroll- und Spülschacht DN 400 liefern und
einbauen,
Ausführung:
Klasse:  ...... (A 15/B 125/D 400)
Ventilation: ...... (mit/ohne)
Einlaufrost: ......

System: SIROBAU S 400 HEGLER PLASTIK GMBH
oder gleichwertig
Einheit: St

**1.24 Stauwandschürze**
Stauwandschürze aus PE-HD liefern und einbauen.
Plattendicke: 2 mm
Abmessungen:  Breite .....cm/Höhe.....cm.
Nennweite:  DN .....

System: SIROBAU-Rw - HEGLER PLASTIK GMBH
oder gleichwertig

Auswahl-Nennweiten:
DN 150 (ID)
DN 200 (ID)
DN 250 (ID)
DN 300 (ID)
DN 400 (ID)
DN 500 (ID)
DN 600 (ID)
Einheit: St

**1.25 Filtervlies**
Filtervlies aus Polypropylen, mechanisch verfestigt,
Flächengewicht 200 g/m², Dicke 1,9 mm,
Stempeldurchdrückkraft nach DIN 54307: 2,350 kN,
wirksame Öffnungsweite E DIN 60500/6: 0,11 mm,
Robustheitsklasse 3,
Rollenbreite: 4 m,
Rollenlänge: 50 m.

System: SIROTEX - HEGLER PLASTIK GMBH
oder gleichwertig
Einheit: m²

**1.26 Belüftereinheit**
Belüftereinheit für Sickerrohr DN 300 aus PE-HD
einschließlich Abzweig DN 300/DN 110 mit Lüfterrohr
und Lüfteraufsatz liefern und einbauen.

System: SIROBAU-Rw HEGLER PLASTIK GMBH
oder gleichwertig
Einheit: St
